# Revestimiento protector, ligeramente tixotrópico, Sikaguard® 62 de Sika. RAL 6021

- Propiedad del archivo: CONSTRUNARIO
- Formato: FIEBDC-3/2012
- Programa: Construnario Versión 3.51
- Fecha de los precios: 30/07/2024
- Divisa: EUR

**407034SIK** kg Revestimiento protector, ligeramente tixotrópico, Sikaguard® 62 de Sika. RAL 6021
Precio: 24.71
Sikaguard® 62 Revestimiento protector, ligeramente tixotrópico, a base de resinas epoxi Descripción del producto: Pintura para revestimientos protectores, ligeramente tixotrópico, a base de resinas epoxi, de dos componentes. Aplicado sobre hormigón o acero los protege contra la corrosión, intemperies y ataques químicos de tipo moderado a medio. Usos: Se utiliza para la protección contra solicitaciones mecánicas altas y químicas medias en: . Lavanderías . Curtidurías . Tintorerías . Centrales lecheras, . Industrias alimentarias (paredes y zócalos) etc. En locales que necesita pavimentos anti-polvo: industria farmacéutica, electrónica, mecánica de precisión... Con arena de cuarzo como sistema antideslizante en capa delgada. . En depósitos, silos. . Pavimentos y paredes. . Estructuras metálicas, tuberías, conducciones. . Garajes, talleres mecánicos. . Instalaciones depuradoras de aguas residuales. . Recomendado para el revestimiento interior de tanques y depósitos que vayan a contener agua potable y aceites comestibles. Código EAN: 8436039594494
