# Sellador impermeabilizante profesional monocomponente de alto rendimiento, Sikahyflex 250 Facade de Sika. 600 cm3, blanco

- Propiedad del archivo: CONSTRUNARIO
- Formato: FIEBDC-3/2012
- Programa: Construnario Versión 3.51
- Fecha de los precios: 30/07/2024
- Divisa: EUR

**435614SIK** u Sellador impermeabilizante profesional monocomponente de alto rendimiento, Sikahyflex 250 Facade de Sika. 600 cm3, blanco
Precio: 11.00
SikaHyflex®-250 Facade Sellador impermeabilizante profesional monocomponente de alto rendimiento y pintable para fachadas de hormigón, de fábrica y SATE Descripción del producto / usos SikaHyflex®-250 Facade es un sellador elástico, de bajo módulo, curado por humedad y monocomponente adecuado para las juntas de conexión y de movimiento en envolventes de edificios comerciales. Código EAN: 7612894949094
