# Lámina drenante de nódulos de polietileno y geotextil incorporado, Sika® Lam SD-8 Plus de Sika. Membrana marrón, geotextil blanco

- Propiedad del archivo: CONSTRUNARIO
- Formato: FIEBDC-3/2012
- Programa: Construnario Versión 3.51
- Fecha de los precios: 30/07/2024
- Divisa: EUR

**442026SIK** m2 Lámina drenante de nódulos de polietileno y geotextil incorporado, Sika® Lam SD-8 Plus de Sika. Membrana marrón, geotextil blanco
Precio: 5.52
Sika® Lam SD-8 Plus Laminas drenante de nódulos de polietileno y geotextil Incorporado Descripción del Producto Membrana de nódulos de polietileno de alta densidad y geotextil de polipropileno para la protección drenante de cimientos y construcciónes enterradas. Usos . Cimientos protegidos con pinturas bituminosas . Obras con cimentación profunda . Túneles . Zanjas . Muros de contención. . Gunitado sobre superficies porosas Código EAN: 8428868007047
