# Mortero fraguado ultra-rápido p/corte vías de agua en hormigón y albañilería, Sika® Seal-75 Plug de Sika. Gris

- Propiedad del archivo: CONSTRUNARIO
- Formato: FIEBDC-3/2012
- Programa: Construnario Versión 3.51
- Fecha de los precios: 30/07/2024
- Divisa: EUR

**443886SIK** kg Mortero fraguado ultra-rápido p/corte vías de agua en hormigón y albañilería, Sika® Seal-75 Plug de Sika. Gris
Precio: 3.16
Sika® Seal-75 Plug (Prereseal 75 Plug) Mortero de fraguado ultrarrápido para sellado de fugas de agua activas en hormigón y albañilería Descripción del Producto Sika® Seal- 75 Plug es un producto fácil de aplicar que mezclado con agua forma un mortero de fraguado ultrarrápido, listo para su empleo, que está formado por una mezcla de cementos hidráulicos, sílices seleccionadas y aditivos. Usos Cortar filtraciones o fugas de agua, incluso a presión en: depósitos de agua potable, diques, estructuras subterráneas, sótanos, etc. y taponamiento de vías de agua. Código EAN: 8428868007405
