# Pigmento para el SikaDecor-801 Nature, 0,5 lt., turquesa

- Propiedad del archivo: CONSTRUNARIO
- Formato: FIEBDC-3/2012
- Programa: Construnario Versión 3.51
- Fecha de los precios: 30/07/2024
- Divisa: EUR

**454832SIK** u Pigmento para el SikaDecor-801 Nature, 0,5 lt., turquesa
Precio: 13.62
SikaDecor®-801 Nature es un revestimiento de dos componentes, formulado a base de aglomerados hidráulicos, resinas sintéticas, aditivos y colorante, para aplicaciones decorativas en interior y exterior. Producto predosifi cado Buena resistencia a los rayos UV Excelente trabajabilidad Código EAN: 8428868013826
