# Resina de poliuretano alta resistencia, SikaFix®-210 de Sika

- Propiedad del archivo: CONSTRUNARIO
- Formato: FIEBDC-3/2012
- Programa: Construnario Versión 3.51
- Fecha de los precios: 30/07/2024
- Divisa: EUR

**455538SIK** kg Resina de poliuretano alta resistencia, SikaFix®-210 de Sika
Precio: 13.96
SikaFix®-210 Resina de poliuretano de alta resistencia para inyecciones de sellado y estabilización del terreno en túneles y la minería. Descripción del producto: Es una resina a base de poliuretano de rápida reacción con tiempos de gelificación cortos y alta resistencia final. Usos: Solo puede ser utilizado por profesionales experimentados. Se utiliza para realizar inyecciones permanentes y duraderas de sellado y estabilización del terreno de los encabezamientos en la construcción de túneles y la minería. SikaFix®-210 también se utiliza para la estabilización de paredes de roca sueltas, huecos y superficies inestables. Es adecuado para inyección en condiciones secas, húmedas y mojadas, incluyendo el sellado alrededor de las zonas donde hay presencia de agua en rocas, presas de mampostería, paredes de túneles, etc. SikaFix®-210 puede acelerarse con SikaFix® AC-21 para aplicaciónes de corte de vías de agua durante las obras de construcción, es decir, en caso de afluencia de agua inesperada. En situaciones con mucha presión de agua y si es necesaria una acción espumante más rápida, la mezcla de SikaFix®-210 y SikaFix® AC-21 puede acelerarse aún más con la adición de SikaFix® AC-21 SF. Código EAN: 7612895317441
