# Capa de sellado y agente de curado para pavimentos de hormigón, Sikafloor® ProSeal-30 de Sika. Incoloro

- Propiedad del archivo: CONSTRUNARIO
- Formato: FIEBDC-3/2012
- Programa: Construnario Versión 3.51
- Fecha de los precios: 30/07/2024
- Divisa: EUR

**456517SIK** l Capa de sellado y agente de curado para pavimentos de hormigón, Sikafloor® ProSeal-30 de Sika. Incoloro
Precio: 9.54
Sikafloor® ProSeal-30 Barniz sellador de alto brillo para pavimentos Descripción del Producto Es un revestimiento impermeable a base de resinas acrílicas, especialmente indicado para el sellado de pavimentos de hormigón impreso Sikafloor® -6 Stamp. Usos - Protección y embellecimiento del pavimento de hormigón impreso Sikafloor® -6 Stamp - Pavimentos de hormigón impreso - Pavimentos de parkings con tráfico ligero Código EAN: 8428868015288
