# Cordón de fibra de carbono para la conexión estructural y anclaje de los sistemas de refuerzo SikaWrap, SikaWrap® FX-50 C de Sika. Negro

- Propiedad del archivo: CONSTRUNARIO
- Formato: FIEBDC-3/2012
- Programa: Construnario Versión 3.51
- Fecha de los precios: 30/07/2024
- Divisa: EUR

**465764SIK** m Cordón de fibra de carbono para la conexión estructural y anclaje de los sistemas de refuerzo SikaWrap, SikaWrap® FX-50 C de Sika. Negro
Precio: 20.12
SikaWrap® FX-50 C Cordón de fibra de carbono para la conexión estructural y anclaje de los sistemas de refuerzo SikaWrap® Descripción del producto SikaWrapR FX 50C es un cordón de fi bra de carbono unidireccional revestido por un tubo de plástico, que sirve como conector de fibra para el anclaje de tejidos SikaWrap. Usos - Anclaje de los tejidos SikaWrap® fibra de carbono y vidrio a hormigón o mampostería. - Conexión de los tejidos SikaWrap® de fibra de carbono y vidrio en estructuras de hormigón o mampostería. - Refuerzo en superficie tipo NSM. Código EAN: 8428868093293
