# Revestimiento micromortero decorativo, 2 comp. coloreado c/pigmento, SikaDecor®-801 Nature de Sika. Blanco

- Propiedad del archivo: CONSTRUNARIO
- Formato: FIEBDC-3/2012
- Programa: Construnario Versión 3.51
- Fecha de los precios: 30/07/2024
- Divisa: EUR

**466576SIK** kg Revestimiento micromortero decorativo, 2 comp. coloreado c/pigmento, SikaDecor®-801 Nature de Sika. Blanco
Precio: 7.93
SikaDecor®-801 Nature (Rodadeck S) Revestimiento de microcemento decorativo coloreado, para aplicaciones interiores Descripción del Producto SikaDecor®-801 Nature es un revestimiento de dos componentes, formulado a base de aglomerados hidráulicos, resinas sintéticas, aditivos y colorante, para aplicaciones decorativas en interior. Usos SikaDecor®-801 Nature es adecuado para la realización de: . Revestimientos continuos altamente decorativos de suelos y paredes interiores . Recubrimiento de muebles, estanterías, etc. . Recubrimiento de revestimientos antiguos de plaquetas o baldosas cerámicas . Aplicable en estancias interiores, así como en cocinas y baños. . Revestimiento de pavimentos peatonales en interiores sobre soportes de cementosos . Revestimiento decorativo para tiendas, oficinas, vestíbulos, zonas de exposición, viviendas, etc. Código EAN: 8428868017787
