# Revestimiento mortero polimérico, SikaDecor®-803 Nature de Sika. Blanco

- Propiedad del archivo: CONSTRUNARIO
- Formato: FIEBDC-3/2012
- Programa: Construnario Versión 3.51
- Fecha de los precios: 30/07/2024
- Divisa: EUR

**468001SIK** kg Revestimiento mortero polimérico, SikaDecor®-803 Nature de Sika. Blanco
Precio: 1.84
SikaDecor®-803 Nature (Rodadeck F) Revestimiento de mortero polimérico, para la regularización de superficies, previo a la aplicación de microcementos Descripción del Producto El SikaDecor®-803 Nature es un revestimiento de dos componentes formulado a base de cemento Portland, áridos seleccionados, aditivos y resinas sintéticas, de altas prestaciones para regularización de superficies antes de la aplicación de microcementos decorativos. Usos SikaDecor®-803 Nature es un producto adecuado para: . Regularización de superficies previa a la aplicación de microcementos decorativos. . Relleno de juntas de baldosas en soportes alicatados o solados, previo a la aplicación de microcementos decorativos. SikaDecor®-803 Nature puede utilizarse como regularización sobre gran variedad de soportes como: . Hormigón y mortero . Ladrillo . Pavimentos y paredes con baldosas antiguas (para estos soportes es necesario la utilización de imprimación) . En general todo tipo de soportes porosos SikaDecor®-803 Nature se puede usar en paredes y suelos interiores y exteriores. Código EAN: 8428868018173
