# Adhesivo universal para pegado de revestimientos flexibles, SikaBond® 150 Premium Floor de Sika. Beige

- Propiedad del archivo: CONSTRUNARIO
- Formato: FIEBDC-3/2012
- Programa: Construnario Versión 3.51
- Fecha de los precios: 30/07/2024
- Divisa: EUR

**479827SIK** kg Adhesivo universal para pegado de revestimientos flexibles, SikaBond® 150 Premium Floor de Sika. Beige
Precio: 6.50
SikaBond® 150 Premium Floor Adhesivo universal para pegado de revestimientos flexibles: Goma, LVT, Tejido, linóleo, etc. Descripción del producto Es un adhesivo acrílico universal sensible a la presión, monocomponente y libre de solventes. Usos Esta diseñado para el pegado en continuo de los revestimientos flexibles citados en la siguiente tabla sobre soportes absorbentes y no absorbentes en zonas de interior: . Linóleo . Fibra natural con soporte . Moquetas con soporte de PVC, PU o sin soporte . PVC y vinilo acolchado . Loseta de goma (~ 3.5 mm, por ej. Norament) . Tejidos . Fieltro monocapa o multicapa . Capas amortiguadoras (underlays) . Revestimientos de corcho y linóleo de corcho . Revestimientos de goma en rollo (por ej. Noraplan) Código EAN: 7612895165325
