# Masilla acrílica para el sistema resistente al fuego, 300 ml, Sikacryl®-620 Fire de Sika. gris

- Propiedad del archivo: CONSTRUNARIO
- Formato: FIEBDC-3/2012
- Programa: Construnario Versión 3.51
- Fecha de los precios: 30/07/2024
- Divisa: EUR

**483466SIK** u Masilla acrílica para el sistema resistente al fuego, 300 ml, Sikacryl®-620 Fire de Sika. gris
Precio: 5.72
Sikacryl®-620 Fire Sellador monocomponente con clasificación al fuego para juntas lineales y penetraciones. Descripción del producto: Sikacryl®-620 Fire es un sellador intumescente monocomponente en base a agua con clasificación para fuego adecuado para el sellado de juntas de conexión así como de tubos de cables y de penetraciones en soportes porosos y no porosos. Usos: - Hasta 5 horas de resistencia al fuego según la EN 1366-4. - Hasta 2 horas de resistencia al fuego según la EN 1366-3. - fácil alisado y muy buena trabajabilidad. - buena adherencia a un amplio rango de sustratos. - Base agua. - Pintable. Código EAN: 7612895181318
