# Mortero cementoso autonivelante, Sikafloor® Level-16 de Sika. Gris

- Propiedad del archivo: CONSTRUNARIO
- Formato: FIEBDC-3/2012
- Programa: Construnario Versión 3.51
- Fecha de los precios: 30/07/2024
- Divisa: EUR

**489646SIK** kg Mortero cementoso autonivelante, Sikafloor® Level-16 de Sika. Gris
Precio: 1.43
Sikafloor® Level-16 Mortero cementoso autonivelante para aplicaciones en espesores de 0,5-15 mm en interiores Descripción del producto Sikafloor®-16 es un mortero cementoso monocomponente, autonivelante, modificado con polímeros, bombeable, para la nivelación y alisado de pavimentos interiores. Usos - revestimiento de nivelación para Pavimentos interiores que presenten Una superficie irregular. - nivelación de parkings interiores que posteriormente se recubran con resinas. - Rehabilitación de pavimentos de parkings interiores Código EAN: 8428868022972
