# Impregnación inhibidora de corrosión de armaduras de hormigón, Sika FerroGard®-903 Plus de Sika. Transparente

- Propiedad del archivo: CONSTRUNARIO
- Formato: FIEBDC-3/2012
- Programa: Construnario Versión 3.51
- Fecha de los precios: 30/07/2024
- Divisa: EUR

**506660SIK** kg Impregnación inhibidora de corrosión de armaduras de hormigón, Sika FerroGard®-903 Plus de Sika. Transparente
Precio: 13.96
Sika FerroGard®-903 Plus Impregnación inhibidora de corrosión. Descripción del producto: Es un inhibidor de corrosión en superficie, diseñado para actuar sobre las armaduras de hormigón armado. Contiene componentes orgánicos. Sika® FerroGard®- 903 Plus penetra en el hormigón, formando una película protectora monomolecular alrededor de la armadura de dicho hormigón. La utilización de Sika FerroGard®-903 Plus retrasa el comienzo del proceso de corrosión, al tiempo que reduce la velocidad de la misma. La protección frente a la corrosión con Sika FerroGard®-903 Plus, incrementa la vida útil de las armaduras y su mantenimiento hasta en 15 años, si forma parte del Sistema de protección y reparación de estructura de hormigón de Sika®. Usos: - Protección de armaduras en el hormigón, tanto bajo tierra como en superficie. - Como tratamiento de mantenimiento y reparación de armaduras, tanto con problemas de corrosión, como sanas, cuando existan riesgos de sufrir corrosión, bien por problemas de carbonatación del hormigón, bien por ataque de cloruros. - Sika FerroGard®-903Plus está especialmente indicado para aumentar la vida útil del hormigón y el acabado estético del mismo. Código EAN: 8428868027397
