# Revestimiento de poliuretano altamente elástico monocomponente, Sikafloor®-420 de Sika, RAL 7032

- Propiedad del archivo: CONSTRUNARIO
- Formato: FIEBDC-3/2012
- Programa: Construnario Versión 3.51
- Fecha de los precios: 30/07/2024
- Divisa: EUR

**507516SIK** kg Revestimiento de poliuretano altamente elástico monocomponente, Sikafloor®-420 de Sika, RAL 7032
Precio: 29.55
Sikafloor®-420 Revestimiento de poliuretano altamente elástico monocomponente Descripción del producto: Es un revestimiento de resina de poliuretano monocomponente, elástico, de bajo contenido en disolventes, de bajo olor, resistente a los rayos UV, coloreado y de curado por humedad. Usos: . Revestimiento para soportes de hormigón y cementosos, lisos o anti.deslizantes, con resistencia a los rayos UV y abrasión e impermeable . Para exposición mecánica ligera a media Para balcones, terrazas, pasarelas peatonales, escaleras etc. Código EAN: 7612895273044
