# Laminados de fibra de carbono pultrusionados para refuerzo estructural, Sika® CarboDur® E 514 de Sika. Rollo: 100m

- Propiedad del archivo: CONSTRUNARIO
- Formato: FIEBDC-3/2012
- Programa: Construnario Versión 3.51
- Fecha de los precios: 30/07/2024
- Divisa: EUR

**509532SIK** m Laminados de fibra de carbono pultrusionados para refuerzo estructural, Sika® CarboDur® E 514 de Sika. Rollo: 100m
Precio: 33.65
Los laminados Sika® CarboDur® E son polímeros armados con fibras de carbono pultrusionadas (CFRP) diseñados para el refuerzo de estructuras de hormigón, madera, mampostería, acero y estructuras de polímero de fibra reforzado. Los laminados Sika® CarboDur® E se adhieren a la estructura como una armadura externa usando la resina epoxi Sikadur®-30. Consultar la Hoja de Datos de Producto del adhesivo para ver más datos sobre el mismo. Mostrar menos No se corroe. Muy altas resistencias. Excelente durabilidad y resistencia a la fatiga. Código EAN: 8428868029582
