# Malla de refuerzo de fibra de vidrio para el Sikalastic®-601 BC y el Sikalastic®-602 BR, Sika® Reemat Premium de Sika, blanco

- Propiedad del archivo: CONSTRUNARIO
- Formato: FIEBDC-3/2012
- Programa: Construnario Versión 3.51
- Fecha de los precios: 30/07/2024
- Divisa: EUR

**514526SIK** m2 Malla de refuerzo de fibra de vidrio para el Sikalastic®-601 BC y el Sikalastic®-602 BR, Sika® Reemat Premium de Sika, blanco
Precio: 3.84
Sika® Reemat Premium (Decothane Reemat Premium) Malla de refuerzo de fibra de vidrio para el Sikalastic®-601 BC y el Sikalastic®-602 BR Descripción del producto Sika® Reemat Premium se emplea como refuerzo con las membranas de aplicación líquida Sikalastic®-601 BC y Sikalastic®-602 BR. Usos . Para los sistemas expuestos de cubiertas Sika®oof® MTC 18 y Sika®oof® MTC 22 . Para el sistema detalles Sika®oof® MTC Flashing . Para sistemas de cubiertas tapadas Sika®oof® MTC Green y Sika®oof® MTC Ballast . Para proyectos nuevos y de rehabilitación . Para cubiertas con muchos detalles y geometrías complejas incluso con accesibilidad limitada. Código EAN: 7612895305080
