# Membrana líquida imperme. a base de poliuretano, monocomponente y económica, Sikalastic®-612 de Sika, terracota

- Propiedad del archivo: CONSTRUNARIO
- Formato: FIEBDC-3/2012
- Programa: Construnario Versión 3.51
- Fecha de los precios: 30/07/2024
- Divisa: EUR

**515705SIK** kg Membrana líquida imperme. a base de poliuretano, monocomponente y económica, Sikalastic®-612 de Sika, terracota
Precio: 11.17
Sikalastic®-612 Membrana liquida impermeabilizante a base de poliuretano, monocomponente y económica Descripción del Producto El SikalasticR-612 es una membrana de poliuretano monocomponente, de aplicación en frio, con tecnología activada por la humedad. Cura formando una membrana impermeabilizante continua y duradera para cubiertas expuestas. Usos . Impermeabilización tanto para cubiertas planas como inclinadas . Tratamiento tanto de obras de nueva construcción como de rehabilitación para estructuras existentes . Aplicable sobre cubiertas existentes de hormigón, de asfalto, de membranas bituminosas, de fábrica, de placas de amianto (dependiendo de los requerimientos de imprimación) Código EAN: 7612895308494
