# Adhesivo cementoso de altas prestaciones para la colocación de piezas cerámicas, Sika® Ceram-150 Extra de Sika,25 kg, gris

- Propiedad del archivo: CONSTRUNARIO
- Formato: FIEBDC-3/2012
- Programa: Construnario Versión 3.51
- Fecha de los precios: 30/07/2024
- Divisa: EUR

**523695SIK** u Adhesivo cementoso de altas prestaciones para la colocación de piezas cerámicas, Sika® Ceram-150 Extra de Sika,25 kg, gris
Precio: 12.76
Sika® Ceram-150 Extra Adhesivo cementoso de altas prestaciones para la colocación de piezas cerámicas - Clase C1TE. Descripción del Producto SikaCeram®-150 es un mortero tixotrópico de altas prestaciones, de gran adherencia, formulado a base de cemento, áridos seleccionados, resinas sintéticas y aditivos que mejoran su trabajabilidad, retención de agua y adherencia. Usos SikaCeram® 150 es adecuado para los siguientes tipos de revestimientos cerámicos: . Piezas de cerámica de pasta roja y blanca . Gres extrusionado . Gres monococción . En general todo tipo de piezas, salvo las de muy baja absorción, como el gres porcelánico. Para este tipo de pieza se deben utilizar otros productos de la gama SikaCeram®. SikaCeram® 150 se utiliza sobre los siguientes soportes: . Mortero u hormigón, siempre que tengan buena planeidad . Cartón yeso . Soportes de yeso y anhidrita previa aplicación de la imprimación SikaCeram ® 10 W Primer. La mayoría de los soportes habituales de construcción, salvo los que tengan muy alta posibilidad de que sufran movimientos de contracción o expansión térmica. Sika® Ceram-150 puede usarse en los siguientes casos: . Paredes y pavimentos interiores . Pavimentos exteriores Código EAN: 8428868038249
