# Adhesivo cementoso flexible, tipo C2TES1, 25 kg, SikaCeram® 252 StarFlex de Sika, blanco

- Propiedad del archivo: CONSTRUNARIO
- Formato: FIEBDC-3/2012
- Programa: Construnario Versión 3.51
- Fecha de los precios: 31/07/2024
- Divisa: EUR

**523717SIK** u Adhesivo cementoso flexible, tipo C2TES1, 25 kg, SikaCeram® 252 StarFlex de Sika, blanco
Precio: 28.08
SikaCeram® 252 StarFlex Adhesivo cementoso flexible, tipo C2TES1, para la colocación de piezas cerámicas mediante pegado continuo en capa fina. Descripción del Producto SikaCeram®-252 StarFlex es un adhesivo cementoso de consistencia variable, deformable, monocomponte de altas prestaciones, listo para su empleo con la sola adición de agua, para la colocación de piezas cerámicas. Consistencia fluida clasificación C2ES1 según EN 12004 Consistencia tixotrópica con clasificación C2TES1 según EN 12004. Usos SikaCeram®-252 StarFlex es adecuado para el pegado de los siguientes tipos de baldosas: . Gres porcelánico . Piezas de baja absorción . Placas de vidrio celular . Colocación de piedra natural . Colocación de mosaico vítreo . Colocación de cerámica de gran formato . En suelos con calefacción radiante . Piscinas . Suelos con tráfico pesado . Pegado de cerámica nueva sobre antigua SikaCeram®-252 StarFlex se usa sobre los siguientes soportes: . Mortero u hormigón y ladrillo siempre que tengan buena planeidad. . Yeso y cartón yeso . Pegado de cerámica nueva sobre antigua . Soportes de anhidrita utilizando previamente la imprimación SikaCeram® 10 W Primer. SikaCeram®-252 StarFlex puede usarse en los siguientes casos: . Paredes y suelos en interiores y exteriores Código EAN: 8428868038492
