# Mortero refractario de fraguado rápido, Sika MonoTop®-100 Fire Resistant de Sika. Gris

- Propiedad del archivo: CONSTRUNARIO
- Formato: FIEBDC-3/2012
- Programa: Construnario Versión 3.51
- Fecha de los precios: 30/07/2024
- Divisa: EUR

**531124SIK** kg Mortero refractario de fraguado rápido, Sika MonoTop®-100 Fire Resistant de Sika. Gris
Precio: 0.99
Sika MonoTop®-100 Fire Resistant Mortero refractario. Descripción del producto: Mortero refractario de fraguado rápido para la colocación de ladrillos refractarios y para la construcción y reparación de elementos resistentes al calor. Usos: . Construcción y reparación de elementos resistentes al calor (por ejemplo, barbacoas, chimeneas, hornos, etc.). . Especialmente diseñado como mortero de relleno y de juntas para baldosas y ladrillos refractarios, bloques de hormigón, ladrillos de terracota sometidos a altas temperaturas de servicio. . Mortero de alisado sometido a altas temperaturas de servicio. Código EAN: 8428868041348
