# Impregnación protectora para superficies porosas, Sikagard 790 All in One Protect de Sika

- Propiedad del archivo: CONSTRUNARIO
- Formato: FIEBDC-3/2012
- Programa: Construnario Versión 3.51
- Fecha de los precios: 30/07/2024
- Divisa: EUR

**551058SIK** l Impregnación protectora para superficies porosas, Sikagard 790 All in One Protect de Sika
Precio: 22.76
Sikagard® 790 All in One Protect Impregnación protectora para superficies porosas Descripción del producto: Sikagard®-790 All-in-One Protect es una impregnación diseñada para la protección de todo tipo de soportes porosos minerales contra la penetración de líquidos en base agua y aceites, y para prevenir o reducir significativamente la tendencia a la aparición de manchas en estos materiales. Sikagard®-790 All-in-One Protect no forma película sobre la superficie y es completamente invisible. Sikagard®-790 All-in-One Protect es permeable al vapor de agua y, como resultado, las estructuras y superficies tratadas mantienen el mismo comportamiento hidrotérmico e hídrico. Además, Sikagard®-790 All-in-One Protect fácilita la eliminación de grafitis que se hayan aplicado sobre estas superficies (con los limpiadores adecuados). Usos Sikagard®-790 All-in-One Protect se puede utilizar para la protección de fachadas, pavimentos y cubiertas fabricadas a partir de los materiales minerales comunes en construcción tales como: . Piedra natural como granito, caliza, mármol, etc., así como piedra artificial y reconstituida . Baldosas de terracota, a base de arcilla/cemento, tejas . Hormigón, enfoscados de cemento y yeso, etc. Código EAN: 7612895438511
