# Poliurato alifático para el sellado de poliuretanos y poliureas bicomponentes, 10 Kg, Sikalastic®-701 de Sika, transparente

- Propiedad del archivo: CONSTRUNARIO
- Formato: FIEBDC-3/2012
- Programa: Construnario Versión 3.51
- Fecha de los precios: 30/07/2024
- Divisa: EUR

**560296SIK** u Poliurato alifático para el sellado de poliuretanos y poliureas bicomponentes, 10 Kg, Sikalastic®-701 de Sika, transparente
Precio: 167.93
Sikalastic®-701 Sellador elástico de poliuretano híbrido para los sistemas de impermeabilización líquida de cubiertas Descripción Sikalastic®-701 es un sellador bicomponente de poliuretano híbrido, con acabado brillante para los sistemas de impermeabilización líquida de Sika®. Usos Sikalastic®-701 sólo puede ser utilizado por profesionales experimentados. Sellador con acabado brillante para: . Sistemas de impermeabilización líquida de Sika®. . Sistemas Sika® bicomponentes de PU/PUA de aplicación por proyección en caliente. Para los siguientes sistemas de impermeabilización: . Membranas de nueva aplicación o renovación de las existentes. . Estructuras de cubiertas planas e inclinadas . Caminos peatonales . Cubiertas de terrazas . Sólo para uso exterior Características . Poliuretano alifático con resistencia al UV y al amarilleamiento. . Buena resistencia a largo plazo a la intemperie . Buena estabilidad del color y del brillo . Buena resistencia química . Bajo ensuciamiento y fácil limpieza . Adecuado para cubiertas frías con alto Índice de Reflectancia Solar. . Resistencia al agua encharcada. Código EAN: 7612895460123
