# Macrofibra sintética para hormigón estructural y proyectado, SikaFiber® Force-48 de Sika

- Propiedad del archivo: CONSTRUNARIO
- Formato: FIEBDC-3/2012
- Programa: Construnario Versión 3.51
- Fecha de los precios: 30/07/2024
- Divisa: EUR

**561363SIK** kg Macrofibra sintética para hormigón estructural y proyectado, SikaFiber® Force-48 de Sika
Precio: 13.16
SikaFiber® Force-48 Macrofibra sintética para hormigón estructural y proyectado. Descripción del producto: Es una macrofibra sintética de uso estructural para hormigón proyectado y hormigón convencional. Usos: Es un producto especialmente recomendado para: Hormigón proyectado: . Estabilización en excavaciones de túnel y minería . Estabilización de taludes y terrenos . Sustitución de armado de acero en aplicaciónes de hormigón proyectado Hormigón de obra y Prefabricado: . Hormigón para losas y pavimentos industriales . Cimentaciones con hormigón reforzado con fibra . Elementos prefabricados de hormigón . Aplicaciones en hormigón que requieren alta resistencia a la abrasión Código EAN: 7612895462929
