# Emplaste en polvo para enlucido de paramentos interiores tiempo abierto extendido, SikaWall®-270 Renovation Plus de Sika.15 kg

- Propiedad del archivo: CONSTRUNARIO
- Formato: FIEBDC-3/2012
- Programa: Construnario Versión 3.51
- Fecha de los precios: 30/07/2024
- Divisa: EUR

**561954SIK** u Emplaste en polvo para enlucido de paramentos interiores tiempo abierto extendido, SikaWall®-270 Renovation Plus de Sika.15 kg
Precio: 14.99
SikaWall®-270 Renovation Plus Emplaste en polvo para enlucido de paramentos interiores tiempo abierto extendido Descripción del producto: SikaWall®-270 Renovación es una masilla de base inorgánica, proyectable para la renovación de paramentos interiores Usos: . Para renovación de paredes con gotelé plastificado, pintura plástica, etc. . Alisado de paredes interiores acabadas en yeso o escayola. . Aplicación sobre parámetros interiores que tengan relieve. Código EAN: 7612895465128
