# Pistola básica CG-SK11 de SIKA

- Propiedad del archivo: CONSTRUNARIO
- Formato: FIEBDC-3/2012
- Programa: Construnario Versión 3.51
- Fecha de los precios: 29/07/2024
- Divisa: EUR

**564352SIK** u Pistola básica CG-SK11 de SIKA
Precio: 7.80
Sika Pistola básica CG-SK11 de SIKA Código EAN: 7612895472294
