# Revestimiento epoxi de alta conductividad eléctrica, Sikafloor®-220 W Conductive de Sika, negro

- Propiedad del archivo: CONSTRUNARIO
- Formato: FIEBDC-3/2012
- Programa: Construnario Versión 3.51
- Fecha de los precios: 30/07/2024
- Divisa: EUR

**568619SIK** kg Revestimiento epoxi de alta conductividad eléctrica, Sikafloor®-220 W Conductive de Sika, negro
Precio: 35.23
Sikafloor®-220 W Conductive Revestimiento electrostáticamente conductivo en base epoxi de dos componentes Descripción del Producto Sikafloor®-220 W Conductive está constituido por una resina epoxi de alta conductividad electrostática, de dos componentes dispersada en agua. Usos . SikafloorR-220 W Conductive se debe aplicar como capa conductiva debajo del SikafloorR-262 AS N. . Revestimiento electrostáticamente conductivo sobre hormigón o revestimientos cementosos para distintos tipos de usos industriales Código EAN: 7612895516806
