# Producto base epoxi para uso como imprimación, mortero de nivelación y revestimiento de mortero, Sikafloor®-151 de Sika

- Propiedad del archivo: CONSTRUNARIO
- Formato: FIEBDC-3/2012
- Programa: Construnario Versión 3.51
- Fecha de los precios: 30/07/2024
- Divisa: EUR

**579488SIK** kg Producto base epoxi para uso como imprimación, mortero de nivelación y revestimiento de mortero, Sikafloor®-151 de Sika
Precio: 18.17
Sikafloor®-151 Producto base epoxi que puede utilizarse como imprimación, mortero de nivelación y revestimiento de mortero. Descripción del producto: Es una resina epoxi bicomponente, de baja viscosidad y multiuso, que se puede utilizar como imprimación epoxi, mortero de nivelación y revestimiento de mortero. Usos: Solo puede ser utilizado por profesionales experimentados. . Imprimación sobre soportes de hormigón, morteros cementosos y morteros epoxi. . Para soportes con absorción media a baja. . Imprimación para sistemas de pavimentos realizados con Sikafloor®-263 SL N, Sikafloor®-264 N y Sikafloor®- 264. . Ligante para la nivelación de morteros y revestimientos de mortero . Capa previa a la aplicación de los productos Sikafloor®-263 SL N, Sikafloor®-264 N y Sikafloor®- 264. Código EAN: 7612895588308
