# Grout cementoso de altas prestaciones, SikaGrout®-340 de Sika. Gris

- Propiedad del archivo: CONSTRUNARIO
- Formato: FIEBDC-3/2012
- Programa: Construnario Versión 3.51
- Fecha de los precios: 30/07/2024
- Divisa: EUR

**582465SIK** kg Grout cementoso de altas prestaciones, SikaGrout®-340 de Sika. Gris
Precio: 1.67
SikaGrout®-340 Grout cementoso de altas prestaciones. Descripción del producto: Es un grout cementoso de altas prestaciones, mono-componente, preparado para mezclar con la adición de agua, de retracción compensada, de alto rendimiento, autonivelante y bombeable. Adecuado para bases de máquinas, juntas horizontales, rellenos de huecos y anclajes. Espesores: 10 - 300 mm. Usos: . Equipamiento pesado / bases de máquinas . Base de placas . Juntas de apoyo en perfiles de hormigón prefabricado . Relleno de huecos, cavidades, desniveles y recovecos . Sellado alrededor de penetraciones . Fijaciones de postes . Adecuado para la instalación de armaduras con productos de anclaje, de acuerdo a la norma EN 1504-6. . Apto para reparaciones estructurales y no estructurales de hormigón en edificación e ingeniería civil de acuerdo a la norma EN 1504-3 Código EAN: 7612895506951
