# Silicona para el sistema resistente al fuego, 300 ml, Sikasil®-670 Fire de Sika. Gris

- Propiedad del archivo: CONSTRUNARIO
- Formato: FIEBDC-3/2012
- Programa: Construnario Versión 3.51
- Fecha de los precios: 30/07/2024
- Divisa: EUR

**582754SIK** u Silicona para el sistema resistente al fuego, 300 ml, Sikasil®-670 Fire de Sika. Gris
Precio: 18.10
Sikasil®-670 Fire Sellador monocomponente con clasificación al fuego. Descripción del producto Sikasil®-670 Fire es un sellador elástico monocomponente de bajo módulo que cura con la humedad y con clasificación al fuego adecuado para el sellado de juntas de conexión y de movimiento. Código EAN: 7612895508818
