# Adhesivo elástico para pavimentos de madera, Sika Bond®-151 de Sika. Marrón

- Propiedad del archivo: CONSTRUNARIO
- Formato: FIEBDC-3/2012
- Programa: Construnario Versión 3.51
- Fecha de los precios: 30/07/2024
- Divisa: EUR

**583888SIK** kg Adhesivo elástico para pavimentos de madera, Sika Bond®-151 de Sika. Marrón
Precio: 10.10
Sika Bond®-151 Adhesivo elástico de baja viscosidad, sin solventes, para el pegado de suelos de madera Descripción del producto: Es un adhesivo monocomponente para todo tipo de suelos de madera, compatible con los pavimentos más comunes. El adhesivo elástico es fácil de espatular y mantiene estables las marcas de la llana. Usos: Adhesivo continuo para los siguientes tipos de madera: . Madera de ingeniería . Parqué mosaico . Parqué laminado (<'= 55 x 220 mm, espesor >'= 10 mm) . Tablas macizas (10 x espesor > ancho) Tipos de soportes: . Hormigón . Morteros cementosos . Parqué . Contraenchapado . Madera pretensada (V100) . OSB Código EAN: 7612895512556
