# Adhesivo elástico para pavimentos de madera, Sika Bond®-152 parquet brown C224 de Sika. Para aplicación con pistola o dispensador

- Propiedad del archivo: CONSTRUNARIO
- Formato: FIEBDC-3/2012
- Programa: Construnario Versión 3.51
- Fecha de los precios: 30/07/2024
- Divisa: EUR

**SIK_542727** kg Adhesivo elástico para pavimentos de madera, Sika Bond®-152 parquet brown C224 de Sika. Para aplicación con pistola o dispensador
Precio: 12.35
Sika Bond®-152 Adhesivo elástico para pavimentos de madera, para aplicación con pistola o dispensador Descripción del producto: SikaBond®-152 es un adhesivo monocomponente para todos los tipos de suelo de madera, es adecuado para los soportes más comunes de pavimentos. El adhesivo elástico es fácil de aplicar usando dispensadores SikaBond® o pistolas de aplicación y las marcas de la llana son estables. Usos: Unión de diferentes tipos de suelos de madera: . Madera de ingeniería. . Parqué mosaico . Parqué laminado (<'= 55 x 220 mm, espesor >'= 10 mm) . Tablas macizas (10 x espesor > ancho) Pegado sobre diferentes soportes: . Hormigón . Mortero Código EAN: 7612895397085
