# Limpiador y desengrasante para fachadas y pavimentos Sikagard®-190 All In One Cleaner de Sika

- Propiedad del archivo: CONSTRUNARIO
- Formato: FIEBDC-3/2012
- Programa: Construnario Versión 3.51
- Fecha de los precios: 30/07/2024
- Divisa: EUR

**584492SIK** l Limpiador y desengrasante para fachadas y pavimentos Sikagard®-190 All In One Cleaner de Sika
Precio: 9.32
Sikagard®-190 All In One Cleaner Limpiador y desengrasante para fachadas y pavimentos, contra la suciedad y la contaminación atmosférica Descripción del producto Producto limpiador en base acuosa, para su empleo sobre multitud de superficies, especialmente formulado para la eliminación profunda, segura y eficaz de todo tipo de suciedades, restos, pigmentos y materias con o sin base grasa. Muy eficaz en la limpieza de fachadas. Usos Aplicable a todo tipo de superficies endurecidas, la mayoría de soportes de construcción, y revestimientos plásticos y textiles. Puede emplearse en interiores y exteriores, en techos, suelos y paramentos verticales. Aplicable sobre acabados de piedra, cerámica, madera tratada, barro cocido, hormigón, metales no dúctiles, textiles y plásticos. Código EAN: 7612895512976
