# Revestimiento monocomponente transparente a base de poliuretano en base agua, Sikafloor®-419 W de Sika, mate

- Propiedad del archivo: CONSTRUNARIO
- Formato: FIEBDC-3/2012
- Programa: Construnario Versión 3.51
- Fecha de los precios: 30/07/2024
- Divisa: EUR

**SIK_682611** kg Revestimiento monocomponente transparente a base de poliuretano en base agua, Sikafloor®-419 W de Sika, mate
Precio: 28.30
Sikafloor®-419 W Revestimiento monocomponente transparente a base de poliuretano en base agua Descripción del producto Revestimiento de sellado a base de poliuretano alifático en base agua, monocomponente, tenaz y transparente, para capa de acabado en pavimentos interiores y exteriores. Usos . Capa de sellado final con requerimientos estéticos altos para sistemas lisos o antideslizantes. . Sellador sobre capas lisas, texturadas y antideslizantes de resina epoxi, poliuretano o epoxi-cemento y cementosas. . Apto para sellado de pavimentos industriales, debido a sus altas prestaciones mecánicas. Código EAN: 7612895722726
