# Sellador epoxi de bajas emisiones de 2 componentes en base de agua, Sikafloor®-2540 W de Sika. RAL 7032

- Propiedad del archivo: CONSTRUNARIO
- Formato: FIEBDC-3/2012
- Programa: Construnario Versión 3.51
- Fecha de los precios: 30/07/2024
- Divisa: EUR

**586357SIK** kg Sellador epoxi de bajas emisiones de 2 componentes en base de agua, Sikafloor®-2540 W de Sika. RAL 7032
Precio: 12.67
Sikafloor®-2540 W Sellador epoxi de bajas emisiones de 2 componentes en base de agua Descripción del producto El Sikafloor®-2540 W es una resina de sellado coloreada, de dos componentes, aprobada por AgBB para aplicaciónes en pavimentos. Usos . Revestimiento de sellado para pavimentos de hormigón, morteros cementosos autonivelantes, morteros epoxi y sistemas espolvoreados. . Puede estar sometido a cargas mecánicas y químicas medias. . Para áreas de producción , almacenes, garajes, etc. Código EAN: 7612895518633
