# Poliurea bicomponente de aplicación en frío, de altas prestaciones, de muy bajo olor, elástica, Sikalastic®-702 de Sika. Transparente

- Propiedad del archivo: CONSTRUNARIO
- Formato: FIEBDC-3/2012
- Programa: Construnario Versión 3.51
- Fecha de los precios: 30/07/2024
- Divisa: EUR

**597073SIK** kg Poliurea bicomponente de aplicación en frío, de altas prestaciones, de muy bajo olor, elástica, Sikalastic®-702 de Sika. Transparente
Precio: 19.76
Sikalastic®-702 Membrana líquida de poliurea híbrida elástica para la impermeabilización de cubiertas. Descripción del producto: Es una membrana líquida de poliurea bicomponente y elástica para la impermeabilización de cubiertas. Forma parte de la la gama de productos de soluciones líquidas de impermeabilización de cubiertas SikaRoof® PUR. USOS Sólo puede ser utilizado por profesionales experimentados. Producto diseñado para las siguientes aplicaciones de impermeabilización: . Estructuras planas de cubiertas totalmente expuestas. . Proyectos de obra nueva y de rehabilitación. . Cubiertas con numerosos detalles como sumideros, penetraciones, luces de cubierta y geometrías complejas. . Cubiertas de balcones y terrazas bajo una capa protectora (es decir, lastre, losas de pavimento, baldosas) . Opción alternativa para proyectos pequeños en los que no es práctico utilizar la maquinaria de las membranas líquidas de proyección en caliente. Código EAN: 7612895540450
