# Mortero cementoso con consistencia variable, Sika Monotop® 4200 Multi Flow de Sika. Gris. Saco: 25 Kg

- Propiedad del archivo: CONSTRUNARIO
- Formato: FIEBDC-3/2012
- Programa: Construnario Versión 3.51
- Fecha de los precios: 30/07/2024
- Divisa: EUR

**600796SIK** kg Mortero cementoso con consistencia variable, Sika Monotop® 4200 Multi Flow de Sika. Gris. Saco: 25 Kg
Precio: 1.52
Sika Monotop® 4200 Multi Flow Mortero cementoso con consistencia variable para la reparación y el refuerzo de estructuras. Descripción del producto: Es un mortero cementoso monocomponente, sulforresistente, aplicable a mano, bombeable y proyectable, para la reparación y el refuerzo de estructuras. Alcanza altas resistencias iniciales y finales. Adecuado para todo tipo de estructuras de hormigón en edificación u obra civil, así como estructuras marinas. Espesor de aplicación de hasta 80 mm (60 mm con consistencia fluida). Usos: Debe ser empleado únicamente por personal especializado. Adecuado para trabajos de reparación de hormigón (Principio 3, método 3.1, 3.2 y 3.3 de la UNE-EN 1504-9). Reparación desconchones y deterioros del hormigón en edificios, puentes, infraestructuras y superestructuras . Adecuado para trabajos de refuerzo estructural del hormigón (Principio 4, método 4.4 de la UNE-EN 1504-9). Incremento de la capacidad portante de las estructuras de hormigón mediante la adición de mortero . Adecuado para la conservación o restauración del pasivado (Principio 7, método 7.1 y 7.2 de la UNE-EN 1504-9). Incremento del recubrimiento con mortero adicional y remplazando el hormigón contaminado o carbonatado . Reparaciones en estructuras de hormigón armado que requieran un mortero de Clase R4, R3, R2, R1 . Aplicación vertical, horizontal y en techo Código EAN: 7612895546384
