# Plaste listo al uso con fibras, SikaWall®-303 Fibers Plus de Sika

- Propiedad del archivo: CONSTRUNARIO
- Formato: FIEBDC-3/2012
- Programa: Construnario Versión 3.51
- Fecha de los precios: 30/07/2024
- Divisa: EUR

**605151SIK** kg Plaste listo al uso con fibras, SikaWall®-303 Fibers Plus de Sika
Precio: 34.80
SikaWall®-303 Fibers Plus Pasta con fibras, lista al uso. Descripción del producto: Es una pasta en base agua, lista al uso, reforzada con fibras de vidrio Usos: . Puenteo de fisuras y pequeñas reparaciones en superficies porosas . Es adecuado para aplicaciónes en interior, para rellenos sobre yeso, hormigón, mortero, pinturas antiguas, etc. Código EAN: 7612895552026
