# Pasta lista al uso para el alisado de paramentos, SikaWall®-300 Ready Plus de Sika, blanco

- Propiedad del archivo: CONSTRUNARIO
- Formato: FIEBDC-3/2012
- Programa: Construnario Versión 3.51
- Fecha de los precios: 30/07/2024
- Divisa: EUR

**605161SIK** kg Pasta lista al uso para el alisado de paramentos, SikaWall®-300 Ready Plus de Sika, blanco
Precio: 37.28
SikaWall®-300 Ready Plus Pasta lista al uso para alisado de paramentos. Descripción del producto: Es una pasta lista al uso para el alisado y la regularización de paramentos interiores. Usos: . Ideal para tapar/ocultar viejos acabados y gotelé. . Adecuado para aplicaciónes en interior. . Para la reparación de plastes antiguos, y regularización de hormigónes, morteros, viejas pinturas, etc. . Adecuado para tapar fisuras y realizar reparaciones en superficies porosas. Código EAN: 7612895552057
