# Mortero de reparación estructural rápido, clase R4, Sika® MonoTop®-3120 Rapid de Sika. Gris. Saco: 25 Kg

- Propiedad del archivo: CONSTRUNARIO
- Formato: FIEBDC-3/2012
- Programa: Construnario Versión 3.51
- Fecha de los precios: 30/07/2024
- Divisa: EUR

**622796SIK** kg Mortero de reparación estructural rápido, clase R4, Sika® MonoTop®-3120 Rapid de Sika. Gris. Saco: 25 Kg
Precio: 1.10
Sika® MonoTop®-3120 Rapid Mortero de reparación estructural rápido, clase R4. Descripción del producto Es un mortero de reparación estructural rápido, monocomponente, reforzado con fibras, de baja retracción, que cumple con los requisitos de la clase R4 de la UNE-EN 1504-3. Usos . Adecuado para trabajos de reparación de hormigón (Principio 3, método 3.1 de la UNE-EN 1504-9). Reparación desconchones y deterioros del hormigón en edificios, puentes, infraestructuras y superestructuras. . Adecuado para la conservación o restauración del pasivado (Principio 7, método 7.1 y 7.2 de la UNE-EN 1504-9). Incremento del recubrimiento con mortero adicional y remplazo el hormigón contaminado o carbonatado. Código EAN: 7612895579825
