# Mortero cementoso modificado con polímeros para nivelación de suelos de entre 3-60 mm, Sikafloor®-200 Level (ES) de Sika,gris

- Propiedad del archivo: CONSTRUNARIO
- Formato: FIEBDC-3/2012
- Programa: Construnario Versión 3.51
- Fecha de los precios: 30/07/2024
- Divisa: EUR

**625482SIK** kg Mortero cementoso modificado con polímeros para nivelación de suelos de entre 3-60 mm, Sikafloor®-200 Level (ES) de Sika,gris
Precio: 0.79
Sikafloor®-200 Level (ES) Mortero cementoso modificado con polímeros y fibras para nivelación de suelos de entre 3 - 60 mm. C25-F6. Descripción del producto Mortero autonivelante cementoso con fibras de vidrio de muy bajas emisiones adecuado para interiores. Se caracteriza por ser un mortero multifuncional, para solicitaciones medias, con muy baja retracción y alto espesor de nivelación. Usos Se usa para rellenar, alisar y nivelar los soportes adecuados antes de colocar pavimentos de parquet, baldosas de cerámica, pavimentos de resina continuos, revestimientos textiles y elásticos para suelos en zonas residenciales y no industriales en interior. Código EAN: 7612895581354
