# Mortero cementoso de reparación de hormigón, R4, Sika® MonoTop®-4100 Protect de Sika. Saco: 25 Kg

- Propiedad del archivo: CONSTRUNARIO
- Formato: FIEBDC-3/2012
- Programa: Construnario Versión 3.51
- Fecha de los precios: 30/07/2024
- Divisa: EUR

**627303SIK** kg Mortero cementoso de reparación de hormigón, R4, Sika® MonoTop®-4100 Protect de Sika. Saco: 25 Kg
Precio: 1.55
Mortero cementoso de reparación de hormigón, R4, Sika® MonoTop®-4100 Protect de Sika. Saco: 25 Kg Resistencia a Compresión Tiempo Resistencia 1 día ~15 MPa 7 días ~40 MPa 28 días ~50 MPa Módulo de Elasticidad a Compresión = 20 GPa (EN 13412) Resistencia a Flexión Tiempo Resistencia 1 día ~4 MPa 7 días ~5 MPa 28 días ~6 MPa Adherencia bajo tracción = 2.0 MPa (EN 1542) Fisuración ~500 µm/m (+20 °C / 65 % humedad relativa a 28 días) (EN 12617-4) Resitencia a la Retracción / Expansión = 2.0 MPa (EN 12617-4) Absorción Capilar = 0.1 kg·m-2·h-0.5 (EN 1062-3) Penetración de Agua bajo Presión ~ 10 mm (EN 12390-8) Penetración de Agua bajo Presión Negativa Sin humedad en la superficie Permeabilidad al Vapor de Agua SD= 1 m, Clase I (EN ISO 7783) Resistencia a Carbonatación dk = hormigón control MC (0.45) (EN 13295) Reacción al Fuego Euroclase A1 (EN 1504-3 cl. 5.5) Sika MonoTop®-4100 Protect es un mortero de reparación cementoso, monocomponente, reforzado con fibras, de baja retracción. Está diseñado para reparar, proteger e impermeabilizar las estructuras de hormigón. Espesor de capa 4 - 60 mm Resistente a los sulfatos Aplicación a mano y a máquina (técnica de proyección húmeda) Trabajos de restauración (Principio 3, métodos 3.1 y 3.3 de la norma EN 1504-9). Reparación de desconchones y hormigón dañado en obras de infraestructuras y superestructuras Refuerzo estructural (Principio 4, método 4.4 pf EN 1504-9). Aumento de la capacidad portante de la estructura de hormigón mediante la adición de mortero Conservación o restauración del pasivado (Principio 7, métodos 7.1 y 7.2 de la norma EN 1504-9) - Aumento del recubrimiento con mortero adicional y sustitución del hormigón contaminado o carbonatado Código EAN: 7612895587264
