# Membrana elástica de revestimiento e impermeabilización a base de poliurea pura, Sikalastik®-840 ES de Sika, amarillento

- Propiedad del archivo: CONSTRUNARIO
- Formato: FIEBDC-3/2012
- Programa: Construnario Versión 3.51
- Fecha de los precios: 30/07/2024
- Divisa: EUR

**628808SIK** kg Membrana elástica de revestimiento e impermeabilización a base de poliurea pura, Sikalastik®-840 ES de Sika, amarillento
Precio: 11.74
Sikalastik®-840 ES Membrana elástica a base de poliurea pura para impermeabilización. Descripción del producto: Es una membrana líquida bicomponente de poliurea pura, elástica, de curado rápido, 100% sólidos, con alta resistencia química y apta para estar en contacto con agua potable. Se aplica únicamente con máquina de proyección bicomponente en caliente. Usos: Sólo puede ser aplicado por profesionales experimentados. Para la impermeabilización y protección anticorrosión de aplicaciónes sobre el acero, hormigón y muchos otros soportes: . Depósitos de agua potable . Plantas de tratamiento de aguas residuales . Tanques, depósitos, fosos . Estructuras enterradas (sin presión negativa) . Piscinas . Instalaciones industriales Código EAN: 7612895591117
