# Imprimación monocomponente,Sikagard®-850 Primer de Sika

- Propiedad del archivo: CONSTRUNARIO
- Formato: FIEBDC-3/2012
- Programa: Construnario Versión 3.51
- Fecha de los precios: 30/07/2024
- Divisa: EUR

**634459SIK** kg Imprimación monocomponente,Sikagard®-850 Primer de Sika
Precio: 40.17
Sikagard®-850 Primer Imprimación para Sikagard®-850 Clear sobre soportes minerales no revestidos. Descripción del producto Es una imprimación monocomponente, lista para usar antes del revestimiento Sikagard®-850 Clear, sobre soportes minerales no revestidos, que permite mejorar la aplicación y la adherencia. Este producto forma parte del sistema Sikagard Antigraffiti. Usos Como imprimación para el sistema de revestimiento antigraffiti Sikagard®-850 Clear sobre soportes minerales no revestidos. Características . Baja viscosidad . Listo para usar - no requiere dilución en el sitio . Imprimación promotora de la adherencia . Se utiliza específicamente con Sikagard®-850 Clear . Se aplica con brocha, rodillo o airless Código EAN: 7612895612157
