# Malla fibra de vidrio 1x50m, como refuerzo, Coteterm malla STD 167 de Sika

- Propiedad del archivo: CONSTRUNARIO
- Formato: FIEBDC-3/2012
- Programa: Construnario Versión 3.51
- Fecha de los precios: 30/07/2024
- Divisa: EUR

**635046SIK** m2 Malla fibra de vidrio 1x50m, como refuerzo, Coteterm malla STD 167 de Sika
Precio: 1.74
COTETERM MALLA STD 167 Refuerzo en el sistema de aislamiento por el exterior COTETERM. Descripción del producto: Malla de fibra de vidrio empleada como refuerzo del COTETERM M. Usos: Lugar de aplicación: Exterior e interior, paredes y techos. Soportes: COTETERM M Código EAN: 7612895613765
