# Malla fibra de vidrio 1x50m, como refuerzo en zona de zócalos o propensas a impactos, Coteterm malla antivandálica 275 2 C de Sika

- Propiedad del archivo: CONSTRUNARIO
- Formato: FIEBDC-3/2012
- Programa: Construnario Versión 3.51
- Fecha de los precios: 30/07/2024
- Divisa: EUR

**635047SIK** m2 Malla fibra de vidrio 1x50m, como refuerzo en zona de zócalos o propensas a impactos, Coteterm malla antivandálica 275 2 C de Sika
Precio: 8.78
COTETERM MALLA ANTIVANDÁLICA 275 2C Refuerzo en zonas bajas en el sistema de aislamiento por el exterior COTETERM. Descripción del producto Malla de fibra de vidrio empleada como refuerzo del COTETERM M en zonas de zócalos propensas a los impactos. Recomendada hasta una altura de 3 m. Usos . Exterior e interior . Paredes . Soportes COTETERM M Código EAN: 7612895614823
