# Mortero de fijación y endurecedor superficial de placas de EPS Blanco y Grafito, Coteterm LG de Sika

- Propiedad del archivo: CONSTRUNARIO
- Formato: FIEBDC-3/2012
- Programa: Construnario Versión 3.51
- Fecha de los precios: 30/07/2024
- Divisa: EUR

**635255SIK** kg Mortero de fijación y endurecedor superficial de placas de EPS Blanco y Grafito, Coteterm LG de Sika
Precio: 0.99
COTETERM LG Mortero de fijación y endurecedor del sistema COTETERM ETICS EPS (blanco). Descripción del producto Mortero para la adhesión y protección de las placas de poliestireno expandido Blanco del Sistema de Aislamiento Térmico por el exterior Parex Coteterm. Usos Soportes admisibles: COTETERM PLACA EPS BCO: UNE EN 13163 . Zona 1: EPS - T2-L2-W2-S2-P4-DS(70)1-DS(70,90) BS150-CS(10)60-DS(N)2-TR150-WL(T)5-MU60. . Zona 2: EPS - UNE EN 13163 - T2-L2-W2-S2-P4-BS125-CS(10)80-DS(N)2-TR150 COTETERM PLACA EPS GRAFIT: UNE EN 13163 . Zona 1: L2-W2-T1-S2-P5-DS(N)2-BS100-CS(10)60-TR100-WL(T)5 . Zona 2: L2-W2-T1-S2-P5-DS(N)2-BS115-TR100-DS(70)2, GM1000, 5550, MU (20 A 40). COTETERM PLACA XPS: UNE EN 13164 . XPS - T1-CS(10/Y)200-DS(T+)-DLT(2)5-TR200- WL(T)07- MU150. (Solución Puntos singulares) Soportes no admisibles: . Superficies horizontales o inclinadas expuestas a la acción directa del agua de lluvia. . En casos no descritos consultar al Depto. Técnico. Código EAN: 7612895614021
