# Mortero endurecedor antivandálico del Sistema Coteterm libre de cemento, Coteterm M-Impact de Sika

- Propiedad del archivo: CONSTRUNARIO
- Formato: FIEBDC-3/2012
- Programa: Construnario Versión 3.51
- Fecha de los precios: 30/07/2024
- Divisa: EUR

**635258SIK** kg Mortero endurecedor antivandálico del Sistema Coteterm libre de cemento, Coteterm M-Impact de Sika
Precio: 3.18
COTETERM M - IMPACT Mortero de fijación y endurecedor antivandálico del sistema COTETERM. Descripción del producto Mortero para la protección de placas de poliestireno del Sistema COTETERM, con excelentes prestaciones de resistencia al impacto de cuerpo duro y al punzonamiento. Usos Soportes admisibles: COTETERM PLACA EPS BCO: UNE EN 13163 - Zona 1: EPS - T2-L2-W2-S2-P4-DS(70)1-DS(70,90) BS150-CS(10)60-DS(N)2-TR150-WL(T)5-MU60. - Zona 2: EPS – UNE EN 13163 – T2-L2-W2-S2-P4- BS125-CS(10)80-DS(N)2-TR150 COTETERM PLACA EPS GRAFIT: UNE EN 13163 COTETERM XPS: XPS - UNE EN 13164-T1-CS (10/Y)200-DS(T+)-DLT(2)5-TR200-WL(T)07-MU150. - Lana de roca: EPS - UNE EN 13162-T5-DS(T+)-CS(10)30-TR10-WS-WL (P)-MU 1 Código EAN: 7612895614014
