# Poliuretano espansivo resistente a lluvia y agentes atmosféricos c/película protectora 15/5-9mm, Coteterm banda selladora de Sika

- Propiedad del archivo: CONSTRUNARIO
- Formato: FIEBDC-3/2012
- Programa: Construnario Versión 3.51
- Fecha de los precios: 30/07/2024
- Divisa: EUR

**635260SIK** m Poliuretano espansivo resistente a lluvia y agentes atmosféricos c/película protectora 15/5-9mm, Coteterm banda selladora de Sika
Precio: 428.21
Coteterm Banda Selladora Banda Selladora de poliuretano expansivo resistente a la lluvia y agentes atmosféricos con película protectora siliconada. Propiedades: . Resistente a la lluvia EN 1027 . Resistente agentes atmosféricos . Resistencia a la temperatura -30ºC a 90ºC . Resistencia a los UV Aplicaciones: Solución impermeable y deformable en los encuentros de juntas de unión del Sistema Coteterm entre placas de aislamiento térmico y uniones rígidas como marcos de ventanas, puertas, alfeizres. Dimensiones: . 15/ 2-6 (ancho: 15 mm Alto: 2 - 6 mm) . 15/ 5-9 (ancho: 15 mm Alto: 5 - 9 mm) Código EAN: 7612895614847
