# Coteterm tapa STR EPS de Sika. Blanco 100pc

- Propiedad del archivo: CONSTRUNARIO
- Formato: FIEBDC-3/2012
- Programa: Construnario Versión 3.51
- Fecha de los precios: 30/07/2024
- Divisa: EUR

**635272SIK** u Coteterm tapa STR EPS de Sika. Blanco 100pc
Precio: 9.79
Tapa de poliestireno expandido EPS blanco Código EAN: 7612895613918
